# RW - Boquilla de reparación - Ř 50 - de Masa

- Propiedad del archivo: CONSTRUNARIO
- Formato: FIEBDC-3/2012
- Programa: Construnario Versión 3.51
- Fecha de los precios: 14/03/2016
- Divisa: EUR

**615129** u RW - Boquilla de reparación - Ř 50 - de Masa
Precio: 23.33
Para reparar conducciones de agua de acometida residencial estando sin presión. Impide que entre agua en el área de soldadura de los manguitos FRIALEN MB ó UB. Sólo apto para tubo SDR 11
