# T XL - Te XL - Ø 315 - de Masa

- Propiedad del archivo: CONSTRUNARIO
- Formato: FIEBDC-3/2012
- Programa: Construnario Versión 3.51
- Fecha de los precios: 14/07/2017
- Divisa: EUR

**616414** u T XL - Te XL - Ø 315 - de Masa
Precio: 1350.16
- Presión de servicio máxima admisible 16 bar (agua)/10 bar (gas). - Cada pieza lleva tres manguitos electrosoldables FRIALEN. Con resistencia calefactora vista el los tres lados para una transmisión óptima del calor, con gran profundidad de inserción, con zonas de soldadura extra anchas así como zonas frías para evitar el flujo de material fundido en los extremos y en el centro. Posibilita una ejecución sin dispositivos de sujeción-alineadores. Zonas de soldadura separadas.
