# Te red - XL - Te reducida XL - Ø 250/110 - de Masa

- Propiedad del archivo: CONSTRUNARIO
- Formato: FIEBDC-3/2012
- Programa: Construnario Versión 3.51
- Fecha de los precios: 14/07/2017
- Divisa: EUR

**616426** u Te red - XL - Te reducida XL - Ø 250/110 - de Masa
Precio: 787.93
- Presión de servicio máxima admisible 16 bar (agua)/10 bar (gas). - Cada pieza lleva tres manguitos electrosldables FRIALEN. Con resistencia calefactora vista el los tres lados para una transmisión óptima del calor, con gran profundidad de inserción, con zonas de soldadura extra anchas así como zonas frías para evitar el flujo de material fundido en los extremos y en el centro. Posibilita una ejecución sin dispositivos de sujeción-alineadores. Zonas de soldadura separadas. Pieza en T SDR 11 para el montaje de manguitos UB ó MB. Otras medidas pueden crearse con la utilización de, por ejemplo, reducción MR 225/160,MR 110/90 ó MR 110/63 Otras dimensiones bajo consulta.
