# T - Te de tres bocas y dos soldaduras - Ø 90 - de Masa

- Propiedad del archivo: CONSTRUNARIO
- Formato: FIEBDC-3/2012
- Programa: Construnario Versión 3.51
- Fecha de los precios: 14/03/2016
- Divisa: EUR

**612166** u T - Te de tres bocas y dos soldaduras - Ø 90 - de Masa
Precio: 25.97
- Presión de servicio máxima admisible 16 bar (agua)/10 bar (gas). Con resistencia calefactora vista para una transmisión óptima del calor, con gran profundidad de inserción, con zonas de soldadura extra anchas así como zonas frías para evitar el flujo de material fundido en los extremos y en el centro. Posibilita una ejecución sin dispositivos de sujeción-alineadores. Tramo recto soldable en una sola operación. Por ello, se requieren en total únicamente dos soldaduras.
