# TA (KIT) - Te con derivación extra larga y con manguito MB incluido - Ø 32 - de Masa

- Propiedad del archivo: CONSTRUNARIO
- Formato: FIEBDC-3/2012
- Programa: Construnario Versión 3.51
- Fecha de los precios: 14/03/2016
- Divisa: EUR

**612161** u TA (KIT) - Te con derivación extra larga y con manguito MB incluido - Ø 32 - de Masa
Precio: 8.77
- Presión de servicio máxima admisible 16 bar (agua)/10 bar (gas). Paso recto con resistencia calefactora vista para una transmisión óptima del calor, con gran profundidad de inserción, con zonas de soldadura extra anchas así como zonas frías para evitar el flujo de material fundido en los extremos y en el centro. Posibilita una ejecución sin dispositivos de sujeción-alineadores. La salida inyectada está dimensionada para realizar hasta dos soldaduras. Zonas de soldadura separadas.
