# W 45º XL - Codo 45º XL - Ø 315 - de Masa

- Propiedad del archivo: CONSTRUNARIO
- Formato: FIEBDC-3/2012
- Programa: Construnario Versión 3.51
- Fecha de los precios: 14/03/2016
- Divisa: EUR

**616406** u W 45º XL - Codo 45º XL - Ø 315 - de Masa
Precio: 969.43
- Presión de servicio máxima admisible 16 bar (agua)/10 bar (gas). - Cada pieza lleva dos manguitos electrosldables FRIALEN. Accesorio compacto con resistencia calefactora vista para una transmisión óptima del calor, con gran profundidad de inserción, con zonas de soldadura extra anchas así como zonas frías para evitar el flujo de material fundido en los extremos y en el centro. Posibilita una ejecución sin dispositivos de sujeción-alineadores. Zonas de soldadura separadas.
