# WS11º - Codo 11º M/H - Ø225 - de Masa

- Propiedad del archivo: CONSTRUNARIO
- Formato: FIEBDC-3/2012
- Programa: Construnario Versión 3.51
- Fecha de los precios: 20/04/2016
- Divisa: EUR

**616143** u WS11º - Codo 11º M/H - Ø225 - de Masa
Precio: 140.30
- Presión de servicio máxima admisible 16 bar (agua)/10 bar (gas). Para cambios de dirección universales y sin tensiones, también en condiciones de poco espacio. Flexibilidad óptima por el tipo de construcción M/H. Por su utilización múltiple, también pueden elaborarse codos de 22º, 33º, etc. Lado del manguito con resistencia calefactora vistas para la transmisión óptima del calor, gran profundidad de inserción, y amplias zonas de soldadura. Extremo macho para soldar con manguitos FRIALEN UB ó MB.
