# FRIALEN REM - Manguito de transición Relining - Ø110/100 - de Masa

- Propiedad del archivo: CONSTRUNARIO
- Formato: FIEBDC-3/2012
- Programa: Construnario Versión 3.51
- Fecha de los precios: 13/02/2018
- Divisa: EUR

**615569** u FRIALEN REM - Manguito de transición Relining - Ø110/100 - de Masa
Precio: 97.21
- Presión de servicio máxima admisible 10 bar (agua)/5 bar (gas). Para transición de tubo relining a tubo estándar. Con resistencias calefactoras vistas para una transmisión óptima del calor, gran profundidad de inserción, amplias zonas de soldadura y zonas frías que previenen el flujo de material fundido en los extremos y en el centro. Zonas de soldadura separadas. Reducción del espacio libre entre manguito y tubo mediante la técnica de precalentamiento. de barras especial de precalentamiento. Para el procesado le remitimos a las instrucciones de ensamblaje FRIALEN XL para la instalación de tubos de gran longitud y el relining de redes de tubos.
