# FRIALEN UB PN25 - Manguito sin tope - SDR 7,4 - Ø355 - de Masa

- Propiedad del archivo: CONSTRUNARIO
- Formato: FIEBDC-3/2012
- Programa: Construnario Versión 3.51
- Fecha de los precios: 14/07/2017
- Divisa: EUR

**616288** u FRIALEN UB PN25 - Manguito sin tope - SDR 7,4 - Ø355 - de Masa
Precio: 323.44
Con resistencia calefactora vista para una transmisión óptima del calor, con gran profundidad de inserción, con zonas de soldadura extra anchas así como zonas frías para evitar el flujo de material fundido en los extremos y en el centro. Posibilita una ejecución sin dispositivos de sujeción-alineadores. Con testigos de fusión para controlar visualmente la soldadura. A partir de DN 280 con técnica de precalentamiento opcional.
