# FRIALEN UB - Manguito sin tope - SDR 17 - Ø900 - de Masa

- Propiedad del archivo: CONSTRUNARIO
- Formato: FIEBDC-3/2012
- Programa: Construnario Versión 3.51
- Fecha de los precios: 14/07/2017
- Divisa: EUR

**616345** u FRIALEN UB - Manguito sin tope - SDR 17 - Ø900 - de Masa
Precio: 4177.15
Con resistencia calefactora vista para una transmisión óptima del calor, con gran profundidad de inserción, con zonas de soldadura extra anchas así como zonas frías para evitar el flujo de material fundido en los extremos y en el centro. Posibilita una ejecución sin dispositivos de sujeción-alineadores. Con testigos de fusión para controlar visualmente la soldadura. Los manguitos UB DN 1000 y 1200 sólo pueden soldarse con FRIAMAT XL. Diámetro DN 560 - DN 900 con técnica de precalentamiento requerida para la instalación. Diámetros especiales, rangos de presión y diseños bajo consulta.
