# Te embridada - Rojo - PN10-PN16 o PN25 - DN 100 x 40 - de Masa

- Propiedad del archivo: CONSTRUNARIO
- Formato: FIEBDC-3/2012
- Programa: Construnario Versión 3.51
- Fecha de los precios: 13/05/2016
- Divisa: EUR

| Código | Ud | Descripción |
|---|---|---|
| 666100040018R | u | Te embridada - Rojo - PN10-PN16 o PN25 - DN 100 x 40 - de Masa |
