# Codo 11º 15' - PN10-PN16 o PN25 - DN 1000 - de Masa

- Propiedad del archivo: CONSTRUNARIO
- Formato: FIEBDC-3/2012
- Programa: Construnario Versión 3.51
- Fecha de los precios: 19/02/2018
- Divisa: EUR

**666001111018** u Codo 11º 15' - PN10-PN16 o PN25 - DN 1000 - de Masa
Precio: 9263.86
- Accesorio de acuerdo a EN 545. Cuerpo en fundición dúctil EN-GJS-500 -7 DIN EN 1563 (Equiv.GGG 50). - Con brida fija - Recubrimiento epoxi >= 250 micras - Con certificado sanitario del revestimiento
