# Codo 90º rosca hembra-hembra para tubo de PE - DN 50-1 1/2" - de Masa

- Propiedad del archivo: CONSTRUNARIO
- Formato: FIEBDC-3/2012
- Programa: Construnario Versión 3.51
- Fecha de los precios: 19/02/2018
- Divisa: EUR

**10001815** u Codo 90º rosca hembra-hembra para tubo de PE - DN 50-1 1/2" - de Masa
Precio: 42.04
- Cuerpo en fundición dúctil EN-GJS-500-7. - DIN EN 1563 (Equiv.GGG 50). - Recubrimiento epoxi = 250 micras. - Apto para agua potable. - Junta de EPDM con doble juego de juntas tóricas. - Anillo antitracción POM.
