# Cruceta - PN 10 - PN 16 - PN 25 - DN 110 x 63 - Rojo - de Masa

- Propiedad del archivo: CONSTRUNARIO
- Formato: FIEBDC-3/2012
- Programa: Construnario Versión 3.51
- Fecha de los precios: 21/12/2015
- Divisa: EUR

| Código | Ud | Descripción |
|---|---|---|
| 666110063018R | u | Cruceta - PN 10 - PN 16 - PN 25 - DN 110 x 63 - Rojo - de Masa |
