# Te con derivación roscada - PN 10 - PN 16 - PN 25 - DN 160-1 1/2" - rojo - de Masa

- Propiedad del archivo: CONSTRUNARIO
- Formato: FIEBDC-3/2012
- Programa: Construnario Versión 3.51
- Fecha de los precios: 21/12/2015
- Divisa: EUR

| Código | Ud | Descripción |
|---|---|---|
| 666160112021R | u | Te con derivación roscada - PN 10 - PN 16 - PN 25 - DN 160-1 1/2" - rojo - de Masa |
