# Te con derivación roscada - PN 10 - PN 16 - PN 25 - DN 160-2" - de Masa

- Propiedad del archivo: CONSTRUNARIO
- Formato: FIEBDC-3/2012
- Programa: Construnario Versión 3.51
- Fecha de los precios: 19/02/2018
- Divisa: EUR

**666160200021** u Te con derivación roscada - PN 10 - PN 16 - PN 25 - DN 160-2" - de Masa
Precio: 134.38
- Con certificación sanitaria de junta y revestimiento
