# Te embridada - rojo - PN 10 - PN 16 - DN 125 x 60 - de Masa

- Propiedad del archivo: CONSTRUNARIO
- Formato: FIEBDC-3/2012
- Programa: Construnario Versión 3.51
- Fecha de los precios: 18/12/2015
- Divisa: EUR

| Código | Ud | Descripción |
|---|---|---|
| 666125060022R | u | Te embridada - rojo - PN 10 - PN 16 - DN 125 x 60 - de Masa |
