# Codo 45º - rojo - PN10-PN16 o PN25 - DN 800 - de Masa

- Propiedad del archivo: CONSTRUNARIO
- Formato: FIEBDC-3/2012
- Programa: Construnario Versión 3.51
- Fecha de los precios: 12/05/2016
- Divisa: EUR

**666800045018R** u Codo 45º - rojo - PN10-PN16 o PN25 - DN 800 - de Masa
- Con brida fija.
