# Té - PN 10 - PN 16 - PN 25 - DN 125 x 110 - rojo - de Masa

- Propiedad del archivo: CONSTRUNARIO
- Formato: FIEBDC-3/2012
- Programa: Construnario Versión 3.51
- Fecha de los precios: 17/12/2015
- Divisa: EUR

| Código | Ud | Descripción |
|---|---|---|
| 666125110020R | u | Té - PN 10 - PN 16 - PN 25 - DN 125 x 110 - rojo - de Masa |
