# Codo 90º - PN 10- PN 16 - PN 25 - DN 250 - rojo - de Masa

- Propiedad del archivo: CONSTRUNARIO
- Formato: FIEBDC-3/2012
- Programa: Construnario Versión 3.51
- Fecha de los precios: 16/12/2015
- Divisa: EUR

| Código | Ud | Descripción |
|---|---|---|
| 666250090016R | u | Codo 90º - PN 10- PN 16 - PN 25 - DN 250 - rojo - de Masa |
