# Codo 90º - PN 10- PN 16 - PN 25 - DN 250 - de Masa

- Propiedad del archivo: CONSTRUNARIO
- Formato: FIEBDC-3/2012
- Programa: Construnario Versión 3.51
- Fecha de los precios: 19/02/2018
- Divisa: EUR

**666250090016** u Codo 90º - PN 10- PN 16 - PN 25 - DN 250 - de Masa
Precio: 277.38
- Con certificación sanitaria de junta y revestimiento
