# Reducción - Rojo - DN 125 x 110 - de Masa

- Propiedad del archivo: CONSTRUNARIO
- Formato: FIEBDC-3/2012
- Programa: Construnario Versión 3.51
- Fecha de los precios: 16/12/2015
- Divisa: EUR

| Código | Ud | Descripción |
|---|---|---|
| 666125110019R | u | Reducción - Rojo - DN 125 x 110 - de Masa |
