# Reducción - DN 125 x 110 - de Masa

- Propiedad del archivo: CONSTRUNARIO
- Formato: FIEBDC-3/2012
- Programa: Construnario Versión 3.51
- Fecha de los precios: 19/02/2018
- Divisa: EUR

**666125110019** u Reducción - DN 125 x 110 - de Masa
Precio: 48.80
- Con certificación sanitaria de junta y revestimiento
