# Unión de bocas simple - DN 280 - de Masa

- Propiedad del archivo: CONSTRUNARIO
- Formato: FIEBDC-3/2012
- Programa: Construnario Versión 3.51
- Fecha de los precios: 02/02/2017
- Divisa: EUR

**666280000033** u Unión de bocas simple - DN 280 - de Masa
- Accesorio de acuerdo a EN 12842 - Con certificación sanitaria de junta y revestimiento - Cuerpo en fundición dúctil EN-GJS-500 -7 DIN EN 1563 (Equiv.GGG 50) - Recubrimiento epoxi = 250 micras - Juntas EPDM marca con CE
