# Unión de boca simple - rojo - DN 75 - de Masa

- Propiedad del archivo: CONSTRUNARIO
- Formato: FIEBDC-3/2012
- Programa: Construnario Versión 3.51
- Fecha de los precios: 16/12/2015
- Divisa: EUR

**666075000033R** u Unión de boca simple - rojo - DN 75 - de Masa
- Juntas NBR con marca CE - Consultar precios
