# Para fundición dúctil - rojo - DN 125/144 - PN 10/16 - de Masa

- Propiedad del archivo: CONSTRUNARIO
- Formato: FIEBDC-3/2012
- Programa: Construnario Versión 3.51
- Fecha de los precios: 19/02/2018
- Divisa: EUR

**666125000006R** u Para fundición dúctil - rojo - DN 125/144 - PN 10/16 - de Masa
Precio: 56.85
- Cuerpo en fundición dúctil EN-GJS-500-7 - DIN EN 1563 (Equiv.GGG 50) - Recubrimiento epoxi = 250 micras - Junta NBR con marca CE - PN 10 y PN 16
