# Brida de unión tubo PVC - DN 125/140 - PN 10/16 - de Masa

- Propiedad del archivo: CONSTRUNARIO
- Formato: FIEBDC-3/2012
- Programa: Construnario Versión 3.51
- Fecha de los precios: 19/02/2018
- Divisa: EUR

**666140000000** u Brida de unión tubo PVC - DN 125/140 - PN 10/16 - de Masa
Precio: 39.63
- Cuerpo en fundición dúctil EN-GJS-500-7 - DIN EN 1563 (Equiv.GGG 50) - Recubrimiento epoxi = 250 micras - Junta de EPDM con marca CE - Permite un ángulo de flexión máximo de 3,5º
