# Adaptador de toma de carga - DN 2" 1 1/2" - de Masa

- Propiedad del archivo: CONSTRUNARIO
- Formato: FIEBDC-3/2012
- Programa: Construnario Versión 3.51
- Fecha de los precios: 19/02/2018
- Divisa: EUR

**666211200000** u Adaptador de toma de carga - DN 2" 1 1/2" - de Masa
Precio: 122.73
- Cuerpo,cubierta y mordaza en fundición dúctil - EN-GJS-500-7 - DIN EN 1563 (Equiv.GGG 50) - Recubrimiento epoxi = 250 micras - Junta EPDM - Eje central en acero inoxidable AISI 301 - Tornillos y tuercas en acero inoxidable A2
