# Abrazadera roscada DN 50 1 1/4" - de Masa

- Propiedad del archivo: CONSTRUNARIO
- Formato: FIEBDC-3/2012
- Programa: Construnario Versión 3.51
- Fecha de los precios: 19/02/2018
- Divisa: EUR

**666050114005** u Abrazadera roscada DN 50 1 1/4" - de Masa
Precio: 17.64
- Cuerpo en fundición dúctil EN-GJS-500 -7 - DIN EN 1563 (Equiv.GGG 50) - Recubrimiento epoxi = 250 micras - Tornillos y tuercas en acero zincado 8.8. - Opcional: Rosca de 2” +20% Rosca de 2 1/2” Y 3” +30% Rosca de 4” +50%
