# Boca de riego - DN 40-50-60-65 - Salidas DN Rosca 1 1/2" Racord Barcelona - de Masa

- Propiedad del archivo: CONSTRUNARIO
- Formato: FIEBDC-3/2012
- Programa: Construnario Versión 3.51
- Fecha de los precios: 19/02/2018
- Divisa: EUR

**666040065014** u Boca de riego - DN 40-50-60-65 - Salidas DN Rosca 1 1/2" Racord Barcelona - de Masa
Precio: 209.79
- Cuerpo, tapa,bridas y obturador en fundición dúctil EN-GJS-500-7 - DIN EN 1563 (Equiv.GGG 50) - Recubrimiento epoxi = 250 micras - Cierre mediante válvula de cierre elástico con EPDM con marca CE
