# Hidrante de acera - DN 80 - Salida DN Barna 70 - Sin arqueta - de Masa

- Propiedad del archivo: CONSTRUNARIO
- Formato: FIEBDC-3/2012
- Programa: Construnario Versión 3.51
- Fecha de los precios: 19/02/2018
- Divisa: EUR

**666080070035** u Hidrante de acera - DN 80 - Salida DN Barna 70 - Sin arqueta - de Masa
Precio: 295.92
- Producto certificado y marcado CE según EN 14339 - Cuerpo, tapa,bridas y obturador en fundición dúctil EN-GJS-500 -7 DIN EN 1563 (Equiv.GGG 50) - Protección exterior caja y tapa en poliéster - = 250 micras resistente a rayos UVA - Elementos en contacto con agua potable con epoxi = 250 micras - Revestimiento del obturador EPDM con marca CE - Eje en acero inoxidable AISI 420
