# Hidrante de acera - DN 100 - Salida DN 100 - Con arqueta - de Masa

- Propiedad del archivo: CONSTRUNARIO
- Formato: FIEBDC-3/2012
- Programa: Construnario Versión 3.51
- Fecha de los precios: 19/02/2018
- Divisa: EUR

**666100100034** u Hidrante de acera - DN 100 - Salida DN 100 - Con arqueta - de Masa
Precio: 510.40
- Producto certificado y marcado CE según EN 14339 - Cuerpo, tapa,bridas y obturador en fundición dúctil EN-GJS-500 -7 DIN EN 1563 (Equiv.GGG 50) - Protección exterior caja y tapa en poliéster - = 250 micras resistente a rayos UVA - Elementos en contacto con agua potable con epoxi = 250 micras - Revestimiento del obturador EPDM con marca CE - Eje en acero inoxidable AISI 420
