# Hidrante columna seca DN 100 - Salidas DN 2 X 45-1 X70 - de Masa

- Propiedad del archivo: CONSTRUNARIO
- Formato: FIEBDC-3/2012
- Programa: Construnario Versión 3.51
- Fecha de los precios: 19/02/2018
- Divisa: EUR

**666045070036** u Hidrante columna seca DN 100 - Salidas DN 2 X 45-1 X70 - de Masa
Precio: 1214.58
- Cuerpo inferior,central, superior y obturador en fundición dúctil EN-GJS-500-7 DIN EN 1563 (Equiv.GGG 50) - Recubrimiento epoxi = 250 micras - Revestimiento del obturador EPDM con marca CE - Eje en acero inoxidable AISI 420 - Tapa superior en fibra de vidrio con revestimiento protector de rayos UVA
