# Ventosa automática de triple efecto - PN 25 - DN 150 - de Masa

- Propiedad del archivo: CONSTRUNARIO
- Formato: FIEBDC-3/2012
- Programa: Construnario Versión 3.51
- Fecha de los precios: 19/02/2018
- Divisa: EUR

**666150003025** u Ventosa automática de triple efecto - PN 25 - DN 150 - de Masa
Precio: 2290.42
- Aconsejables en conducciones hasta DN 1200 -Cuerpo, tapa y obturador en fundición dúctil EN-GJS-500-7 - DIN EN 1563 (Equiv.GGG 50) - Recubrimiento epoxi = 250 micras. Junta del obturador EPDM. Salida de aire en acero inoxidable AISI 304 - Eje en acero inoxidable AISI 420. Flotador interior en acero DOCOL 1000DP. Flotador revestido de EPDM con marca CE
