# Ventosa automática de doble efecto - PN 10 - PN 16 - DN 2 1/2" - de Masa

- Propiedad del archivo: CONSTRUNARIO
- Formato: FIEBDC-3/2012
- Programa: Construnario Versión 3.51
- Fecha de los precios: 19/02/2018
- Divisa: EUR

**666212002111** u Ventosa automática de doble efecto - PN 10 - PN 16 - DN 2 1/2" - de Masa
Precio: 203.30
- Aconsejables en conducciones hasta DN 350 - Cuerpo, tapa y brida en fundición dúctil - EN-GJS-500 -7 DIN EN 1563 (Equiv.GGG 50) - Recubrimiento epoxi = 250 micras - Flotador acero Docol revestido de EPDM con marca CE - Desde 40 a 65 Embridada - Desde 1” a 2 1/2 “ Roscada - Opcional con filtro +15%
