# Herramienta para extracción de bola - DN 250 - de Masa

- Propiedad del archivo: CONSTRUNARIO
- Formato: FIEBDC-3/2012
- Programa: Construnario Versión 3.51
- Fecha de los precios: 02/02/2017
- Divisa: EUR

**10763834** u Herramienta para extracción de bola - DN 250 - de Masa
Precio: 349.75
- Indicado para mantenimiento.
