# Válvula de bola enlace embridado - PN 16 - DN 65 - de Masa

- Propiedad del archivo: CONSTRUNARIO
- Formato: FIEBDC-3/2012
- Programa: Construnario Versión 3.51
- Fecha de los precios: 19/02/2018
- Divisa: EUR

**666065016031** u Válvula de bola enlace embridado - PN 16 - DN 65 - de Masa
Precio: 153.04
- Cuerpo y tapa de fundición dúctil EN-GJS-500-7 - DIN EN 1563 (Equiv.GGG 50) - Con certificado anticorrosión GSK - Recubrimiento epoxi = 250 micras - Roscada de DN32 a DN50 - Embridada de DN40 a DN400 - Revestimiento de la bola EPDM con marca CE - Sellado metal/goma - Disponible también en PN10
