# Válvula de bola enlace roscado - PN 16 - DN 32-1 1/4" - rojo - de Masa

- Propiedad del archivo: CONSTRUNARIO
- Formato: FIEBDC-3/2012
- Programa: Construnario Versión 3.51
- Fecha de los precios: 19/02/2018
- Divisa: EUR

**666032001630R** u Válvula de bola enlace roscado - PN 16 - DN 32-1 1/4" - rojo - de Masa
Precio: 103.00
- Cuerpo en fundición dúctil EN-GJS-500-7 - DIN EN 1563 (Equiv.GGG 50) - Revestimiento de bola NBR con marca CE - Recubrimiento epoxi = 250 micras - PN10 y PN 16
