# Válvula de retención - con contrapeso - Serie 48 - PN 16 - DN 500 - Rojo - de Masa

- Propiedad del archivo: CONSTRUNARIO
- Formato: FIEBDC-3/2012
- Programa: Construnario Versión 3.51
- Fecha de los precios: 19/02/2018
- Divisa: EUR

**666500016028R** u Válvula de retención - con contrapeso - Serie 48 - PN 16 - DN 500 - Rojo - de Masa
Precio: 12862.21
- Cuerpo en fundición dúctil EN-GJS-500-7 - DIN EN 1563 (Equiv.GGG 50) - Recubrimiento epoxi = 250 micras - Eje en acero inoxidable ISI 316 L - Junta NBR con marca CE - PN10 y PN 16
