# Válvula tipo mariposa - serie 14 - PN 16 - DN 200 - de Masa

- Propiedad del archivo: CONSTRUNARIO
- Formato: FIEBDC-3/2012
- Programa: Construnario Versión 3.51
- Fecha de los precios: 19/02/2018
- Divisa: EUR

**666200016029** u Válvula tipo mariposa - serie 14 - PN 16 - DN 200 - de Masa
Precio: 1785.87
- Impide retorno de flujo - Cuerpo y obturador de fundición dúctil EN-GJS-500-7 - DIN EN 1563 (Equiv.GGG 50) - Recubrimiento epoxi = 250 micras - Junta del obturador EPDM con marca CE - Disponible también en PN10 - Opcional: Con eje y asiento en acero inoxidable AISI 304 + 10% Con eje y asiento en acero inoxidable AISI 316 L +15%
