# Válvula tipo clapeta - Serie 48 - PN 16 - DN 450 - de Masa

- Propiedad del archivo: CONSTRUNARIO
- Formato: FIEBDC-3/2012
- Programa: Construnario Versión 3.51
- Fecha de los precios: 19/02/2018
- Divisa: EUR

**666450000028** u Válvula tipo clapeta - Serie 48 - PN 16 - DN 450 - de Masa
Precio: 6193.80
- Impide retorno de flujo - Cuerpo y tapa de fundición dúctil EN-GJS-500-7 - DIN EN 1563 (Equiv.GGG 50) - Con certificado anticorrosión GSK. - Recubrimiento epoxi = 250 micras - Sellado metal/metal - Posicionable en horizontal - Eje y obturador en AISI 420 - Disponibles también en PN10,PN25 y PN40 - Con eje y asiento en acero inoxidable AISI 304 + 10% - Con eje y asiento en acero inoxidable AISI 316 L +15%
