# Válvula de fondo de tanque - DN 6" - de Masa

- Propiedad del archivo: CONSTRUNARIO
- Formato: FIEBDC-3/2012
- Programa: Construnario Versión 3.51
- Fecha de los precios: 19/02/2018
- Divisa: EUR

**666160000017** u Válvula de fondo de tanque - DN 6" - de Masa
Precio: 662.84
- Secciona y regula caudales - Cuerpo y obturador de fundición dúctil EN-GJS-500-7 - DIN EN 1563 (Equiv.GGG 50) - Recubrimiento epoxi = 250 micras - Eje en acero inoxidable AISI 420 - Junta de EPDM con marca CE
