# Filtro - PN 16 - DN 100 - de Masa

- Propiedad del archivo: CONSTRUNARIO
- Formato: FIEBDC-3/2012
- Programa: Construnario Versión 3.51
- Fecha de los precios: 19/02/2018
- Divisa: EUR

**666100000032** u Filtro - PN 16 - DN 100 - de Masa
Precio: 412.57
- Evita el paso de elementos sólidos - Cuerpo y tapa de fundición dúctil EN-GJS-500-7 - DIN EN 1563 (Equiv.GGG 50) - Recubrimiento epoxi = 250 micras - Filtro en acero inoxidable AISI 304 - También disponible en PN10 - También disponible en PN10 y PN25
