# Válvula mural - DN 600 - Rojo - de Masa

- Propiedad del archivo: CONSTRUNARIO
- Formato: FIEBDC-3/2012
- Programa: Construnario Versión 3.51
- Fecha de los precios: 19/02/2018
- Divisa: EUR

**666600000014R** u Válvula mural - DN 600 - Rojo - de Masa
Precio: 6941.87
- Cuerpo en fundición dúctil EN-GJS-500-7 DIN EN 1563 (Equiv.GGG 50) - Recubrimiento epoxi = 250 micras
