# Válvula mural - DN 100 - Azul - de Masa

- Propiedad del archivo: CONSTRUNARIO
- Formato: FIEBDC-3/2012
- Programa: Construnario Versión 3.51
- Fecha de los precios: 19/02/2018
- Divisa: EUR

**666100000014** u Válvula mural - DN 100 - Azul - de Masa
Precio: 528.69
- Para encastrar en muro, con obturador - Apertura circular o cuadrada - Cuerpo y obturador de fundición dúctil EN-GJS-500-7 DIN EN 1563 (Equiv.GGG 50) - Recubrimiento epoxi = 250 micras - Eje y asiento de obturador en AISI 304 - Con eje en acero inoxidable 316 L +20%
