# Válvula de mareas - DN 200 - rojo - de Masa

- Propiedad del archivo: CONSTRUNARIO
- Formato: FIEBDC-3/2012
- Programa: Construnario Versión 3.51
- Fecha de los precios: 19/02/2018
- Divisa: EUR

**666200000013R** u Válvula de mareas - DN 200 - rojo - de Masa
Precio: 529.90
- Cuerpo y tapa en acero GS 45 DIN EN 10293 - Recubrimiento epoxi = 250 micras
