# Válvula con flotador - DN 50 - PN 10/16 - de Masa

- Propiedad del archivo: CONSTRUNARIO
- Formato: FIEBDC-3/2012
- Programa: Construnario Versión 3.51
- Fecha de los precios: 19/02/2018
- Divisa: EUR

**666050000015** u Válvula con flotador - DN 50 - PN 10/16 - de Masa
Precio: 774.42
- Reduce cerrando la alimentación cuando el nivel sube y abre progresivamente cuando baja. - Cuerpo y obturador de fundición dúctil EN-GJS-500-7 DIN EN 1563 (Equiv.GGG 50) - Membrana con EPDM con marca CE - Recubrimiento epoxi = 250 micras - Eje en AISI 420 - Mango y brazo en acero inoxidable AISI 304 Disponible también con flotador de acero inoxidable.
