# Hidrante de superficie columna seca "Classic" - 2x70-1x100 - de Masa

- Propiedad del archivo: CONSTRUNARIO
- Formato: FIEBDC-3/2012
- Programa: Construnario Versión 3.51
- Fecha de los precios: 02/02/2017
- Divisa: EUR

**666070100037** u Hidrante de superficie columna seca "Classic" - 2x70-1x100 - de Masa
Precio: 1323.48
- Producto certificado y marcado CE según EN 14384. - Cuerpo inferior,central, superior y obturador en fundición dúctil EN-GJS-500 -7 DIN EN 1563 (Equiv.GGG 50). - Recubrimiento epoxi = 250 micras. - Revestimiento del obturador EPDM marca CE. - Eje en acero inoxidable AISI 420. - Tapa superior en fibra de vidrio con revestimiento protector de rayos UVA. - Personalizable.
