# UAN - Transición manguito adaptador / latón (rosca macho hexagonal) - Ø 63-1 1/2" - de Masa

- Propiedad del archivo: CONSTRUNARIO
- Formato: FIEBDC-3/2012
- Programa: Construnario Versión 3.51
- Fecha de los precios: 14/07/2017
- Divisa: EUR

**616610** u UAN - Transición manguito adaptador / latón (rosca macho hexagonal) - Ø 63-1 1/2" - de Masa
Precio: 42.79
- Presión de servicio máxima admisible 16 bar (agua)/ 5 bar (gas). Componente compacto con extremo macho de PE-AD, sin tope, que permite la soldadura de accesorios apropiados FRIALEN reduciendo así el número de piezas de transición en stock.Terminal roscado macho en latón de unión permanente y anclado contra rotaciones en el extremo de PE-AD. Registrado por DVGW. Reg. nº DV-7501AU2256 y DV-7501AU2257
