# Válvula de mariposa - Duplex 500 reductor y actuador Auma - PN 16 - DN 200 - de Masa

- Propiedad del archivo: CONSTRUNARIO
- Formato: FIEBDC-3/2012
- Programa: Construnario Versión 3.51
- Fecha de los precios: 19/02/2018
- Divisa: EUR

**10765205A** u Válvula de mariposa - Duplex 500 reductor y actuador Auma - PN 16 - DN 200 - de Masa
Precio: 4290.15
- Reductor Auma trifásico CA. - Clase de aislamiento F con tres termostatos. - IP68 - Con certificación sanitaria de los componentes en contacto con agua. - Con certificado anticorrosión GSK.
